# L 483, Kröppen-Vinningen
Angebotsaufforderung (GAEB DA XML 3.2, DA83)
Projekt: A32-26-0013
Währung: EUR
Vergabeart: Öffentliche Ausschreibung
Eröffnung: 15.09.2026 08:30:00
Ende der Zuschlagsfrist: 13.10.2026
Auftraggeber: LBM Kaiserslautern, Landesbetrieb Mobilität Kaiserslautern, LBM KL, Morlauter Str.20, 67657 Kaiserslautern, Morlauterer Straße 20, 67657 Kaiserslautern, Telefon 0631 3631-0, E-Mail lbm@lbm-kaiserslautern.rlp.de; Vergabenummer: A.32-26-0013
Erstellt mit: GXML Toolbox V3.3 R20210630, iTWO_64 V12.0.618, 01.09.2026

## 2238 L483 Kröppen - Vinningen BAU
Datum: 01.09.2026

### Bereich 01 EINRICHTUNG/ALLGEMEIN

#### Abschnitt 01.01 BAUSTELLENEINRICHTUNG

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0003 Deckenbuch erstellen.**
*** Pauschalposition
Deckenbuch erstellen.
Bestandsvermessung wird dem AN bei Auftragserteilung übergeben, Ausführungsplanung mit Achse, Gradiente, Querprofilen und Deckenbuch inkl. Liste der Eingabedaten, Neigungswechsel, Änderungen des Querschnitts, Beginn und Ende der Kurvenaufweitung aufstellen und liefern.
Die Fahrbahn im Bestand ist zu sichern. Hierbei sind z.B. die Fahrbahnränder, Fahrbahnmitte, Spuren, Knickpunkte und Einmündungen zu beachten.
Der Bestand ist zu optimieren, keine wasserabflussschwache Zonen; wenn vorhanden sind diese zu beseitigen.
Defizite im Bestand sind zu beseitigen. Schrägflächen unter 0,5% sind zu vermeiden.
Neue Übergangsbereiche sind im Hoch- bzw. Tiefeinbau zu beachten.
Menge: 1,000 Psch

**01.01.0004 Verkehrsanlage abstecken**
Verkehrsanlage abstecken
  Vor Einbau der Asphaltschichten ist die neue Fahrbahn auf Grundlage des Deckenbuches, sowie bezüglich der Fräs- und Aushubtiefen, Einbaudicke, Übergangsbereichen etc. in Lage und Höhe in der Örtlichkeit abzustecken (siehe Punkte 3.11.1 der Baubeschreibung).

  Die Position gilt für den Bereich von Station 0+000 bis Station 1+114.

  Fahrdraht zur Gewährleistung der Fahrbahnentwässerung, entlang der neuen Fahrbahnränder im Bankettbereich beidseitig herstellen.

  Fahrdraht anbringen und später wieder entfernen, einschließlich der Lieferung und dem Setzen von Trageisen mit Haltevorrichtung.
  Abstand der Trageisen zwischen 5 und 7 m, gemäß
  örtlicher Erfordernis. Alle Lage-, Höhen-, Querneigungswechsel und
  Kurvenbereiche sind bei der Absteckung zu berücksichtigen.
  In der Position enthalten sind alle Vermessungs- und
  Absteckungsleistungen einschließlich der Höhenanbringung an den
  Eisen, sowie der Abschnürung der Frästiefen und der Absteckung der zu profilierenden Mulde aus  Asphalt.
  Abgerechnet wird die Länge des hergestellten Fahrdrahtes.
Menge: 1300,000 m

**01.01.0005 Zwischenlager Herrichten.**
Zwischenlager Herrichten. Zwischengelagerte Aushubmasse mit Folie abdecken. Folie gegen beschädigung schützen, defekte Folie ersetzen.
Baufolie als Abdeckung der Mieten auf den zwischengelagerten Aushubmassen auslegen. folie gegen Witterungseinflüsse sichern.
Folie im Fußbereich der Mieten umschlagen (ca. 50cm), nach oben fixieren und gegen Verwehen sichern.
Nach Entsorgung der Aushubmassen, Baufolie entfernen und in Eigentum des AN übernehmen.
Zwischenlager in Urzustand zurückversetzen.
Menge: 550,000 m2

#### Abschnitt 01.02 KOORDINATION/SICHERUNG

**01.02.0001 Koordination der Gesamtmaßnahme**
*** Pauschalposition
Fachlosübergreifende Koordination der Gesamtmaßnahme, bestehend aus 2 Fachlosen (Verkehrssicherung und Bau).
Koordination der Ausführungstermine und Abstimmung der durchzuführenden Arbeiten. Einbeziehung aller beteiligten AN des AG`s, des Sige-Koordinators usw..
Organisation von Bau- und Verkehrsbesprechungen, Niederschriften anfertigen (siehe Baubeschreibung Punkt 3.2.5).
Menge: 1,000 Psch
Leistungsbereichkatalog: 101

#### Abschnitt 01.03 SIGE-KOORDINATION

**01.03.0001 Vorankündigung erstellen**
*** Pauschalposition
StL-Nr. 19101508
Vorankündigung gemäß Baustellenverordnung erstellen und
spätestens zwei Wochen vor Einrichten der Baustelle der
zuständigen Behörde übermitteln. Vorankündigung sichtbar und witterungsgeschützt auf der Baustelle aushängen. Bei erheblichen Änderungen während der Bauzeit
anpassen.
Menge: 1,000 Psch
Leistungsbereichkatalog: 101

**01.03.0002 SiGe-Plan erstellen**
*** Pauschalposition
StL-Nr. 19101513
Sicherheits- und Gesundheitsschutzplan (SiGe-Plan) nach
RAB 31 erstellen und mit dem Sicherheits- und Gesundheitsschutzkoordinator dieser und weiterer berührter
Baustellen abstimmen. Bei erheblichen Änderungen in der
Ausführung des Bauvorhabens anpassen. Den SiGe-Plan für
jeden Beschäftigten einsehbar auf der Baustelle vorhalten.
Menge: 1,000 Psch
Leistungsbereichkatalog: 101

**01.03.0003 SiGe-Koordinator stellen.**
*** Pauschalposition
StL-Nr. 19101528
Sicherheits- und Gesundheitsschutzkoordinator während
der Ausführung des Bauvorhabens nach RAB 30 und Unterlagen des AG stellen.
Menge: 1,000 Psch
Leistungsbereichkatalog: 101

#### Abschnitt 01.04 HILFSLEIST./KONTROLLPR.

**01.04.0001 Probegefäß liefern**
StL-Nr. 1910171290
Probegefäß zur Aufnahme von Baustoffproben, für Kontrollprüfungen und für Rückstellproben des AG liefern.
Probegefäß '= sauberer 10-l-Blecheimer mit dicht
schließendem Deckel. Durchführung der Probennahme im
Baubereich nach Angaben des AG.'
Menge: 6,000 St
Leistungsbereichkatalog: 101

**01.04.0002 Probegefäß liefern**
StL-Nr. 1910171290
Probegefäß zur Aufnahme von Baustoffproben, für Kontrollprüfungen und für Rückstellproben des AG liefern.
Probegefäß '= sauberer Blecheimer mit dicht schließendem Deckel,
zur Aufnahme der Bohrkerne, Durchmesser 150 mm.'
Menge: 4,000 St
Leistungsbereichkatalog: 101

*Hinweis: Bohrkernentnahme nach TP A-27*
Bohrkernentnahme nach TP A-27 zur Kontrolle des Schichtenverbundes nach Leutner. Bohrkerne ohne Gefügestörung, mit glatten, riefenfreien Mantelflächen orthogonal zur Straßenoberfläche entnehmen. Fahrtrichtung am Bohrkern kennzeichnen.

**01.04.0003 Bohrkern entnehmen**
Bohrkern für Kontrollprüfungen nach Angabe des AG entnehmen und im Baubereich dem AG übergeben. Bohrloch
fachgerecht verfüllen.
Bohrkerndurchmesser 15 cm.
Bohrtiefe '= 15 bis 20 cm.'

Material = Asphaltschicht.
Verfüllmaterial '= Splitt 11/16,
die oberen 4 cm mit Heißasphaltmischgutmaterial.
Verfüllmaterial verdichten.'
Menge: 0,800 m
Leistungsbereichkatalog: 101

*Hinweis: Bohrkernentnahme*
Bohrkernentnahme für sonstige Kontrollprüfungen.

**01.04.0004 Bohrkern entnehmen**
Bohrkern für Kontrollprüfungen nach Angabe des AG entnehmen und im Baubereich dem AG übergeben. Bohrloch
fachgerecht verfüllen.
Bohrkerndurchmesser 15 cm.
Bohrtiefe '= 15 bis 20 cm.'

Material = Asphaltschicht.
Verfüllmaterial '= Splitt 11/16,
die oberen 4 cm mit Heißasphaltmischgutmaterial.
Verfüllmaterial verdichten.'
Menge: 0,800 m
Leistungsbereichkatalog: 101

**01.04.0005 Bagger bereitstellen**
Bagger bereitstellen
Bagger zur Beprobung der zwischengelagerten Haufwerke, sowie für die Probenentnahme auf den Lagerflächen des AG bereitstellen. Probennahme nach Angaben des AG oder dessen Beauftragten durchführen.
Vergütet wird ein Verrechnungssatz, der alle Aufwendungen für den Transport und Einsatz des Gerätes, sowie die Kosten für das hierfür eingesetzte Personal, einschließlich sämtlicher Zuschläge, enthält. Abgerechnet wird nach den angeordneten Einsatzzeiten.
Die Abrechnung erfolgt je angefangener Stunde.
Gerät = Bagger.
Der Verrechnungssatz gilt für das zum Zeitpunkt des Abrufes einsatzbereit auf dem Zwischenlager befindliche Baugerät.
Menge: 8,000 h

**01.04.0006 Belastungsfahrzeug bereitstellen**
StL-Nr. 19101707
Belastungsfahrzeug als Gegengewicht (z.B. ausreichend
beladener Lkw) für Plattendruckversuch bei Kontrollprüfungen bereitstellen.
Menge: 6,000 h
Leistungsbereichkatalog: 101

### Bereich 02 ERDBAU/ENTWÄSSERUNG

#### Abschnitt 02.01 Baumschutzfachliche Maßnahme

**02.01.0001 Schonendes Freilegen von Wurzeln**
Schonendes Freilegen von Wurzeln mittels Saugbagger.
Fläche = Wurzelraum von altem Baumbestand (Einzelstehend) im Straßenraum.
Flächengröße pro Baum = max. bis Fahrbahnmitte auf gesamte Länge des angrenzenden Baumbestandes (Tilia cordata Winterlinde).
Aushubtiefe = max. 1,00m.
Aushubmaterial = Oberboden und verdichtete Tragschicht. Asphaltdecke ist entfernt.
Tragschicht mittels geeignetem Werkzeug aufbrechen und aufnehmen.
Aushubmaterial sortenrein zur Beprobung auf Zwischenlager des AG auf Miete zwischenlagern.
Transportentfernung: ca. 50 m.
Materialklasse = BM-F3.
Abfallschlüssel: 170504.
Menge: 160,000 m2

**02.01.0002 Schutz für Baumstamm herstellen StU ü. 50-100 cm*Polst.flex.kokos Brett 24 mm*Höhe mind. 2,00m Schutz Verwert.AN**
StL-Nr. 21107004221101
Schutz für Baumstamm durch Mantel mit Polsterung herstellen und während der Bauzeit vor- und unterhalten.
Der Mantel darf den Baumstamm und die Wurzelanläufe
nicht berühren.
Stammumfang über 50 bis 100 cm.
Polsterung des Stammes mit flexiblen Kunststoff-
Drainrohren, kokosummantelt.
Mantel aus Brettern, 24 mm dick, lückenlos befestigen.
Mantelhöhe mindestens 2,00 m.
Schutz nach Beendigung der Bauarbeiten abbauen und nach
Wahl des AN verwerten.
Menge: 9,000 St
Leistungsbereichkatalog: 107

#### Abschnitt 02.02 Baumfällung

**02.02.0001 Bäume fällen ohne Roden DU über 0,3-0,5 m*Holz Verwert. AN S.Abr.Verwert. AN**
StL-Nr. 241060302011
Bäume fällen, höchstens 0,25 m über dem Erdboden
absägen. Gemessen wird der Durchmesser 1,00 m über dem
Erdboden. Wurzelstöcke roden bzw. ausfräsen wird gesondert vergütet.
Durchmesser über 0,30 bis 0,50 m.
Gesamtes Holz nach Wahl des AN verwerten.
Schlagabraum nach Wahl des AN verwerten.
Menge: 1,000 St
Leistungsbereichkatalog: 106

**02.02.0002 Wurzelstöcke roden DU über 0,5-0,75m*verdicht/Boden AG Wst.Verw. AN**
StL-Nr. 241060203031
Wurzelstöcke roden. Gemessen wird der Durchmesser der
Schnittstelle des Wurzelstocks vor dem Roden.
Durchmesser über 0,50 bis 0,75 m.
Wurzellöcher unterhalb des Planums mit geeignetem Boden
verfüllen, Boden verdichten. Boden profilgerecht lösen.
Wurzelstöcke nach Wahl des AN verwerten.
Menge: 4,000 St
Leistungsbereichkatalog: 106

### Bereich 03 STRAßENBAU

#### Abschnitt 03.01 Vorarbeiten

**03.01.0001 Bankett schälen Breite bis 1,00 m*Dicke 5-10cm 12 tief+ 6 hoch*Abfräsen**
StL-Nr. 2411204112102099
Bankett einschließlich Vegetationsdecke schälen durch
abschieben oder abfräsen.
Breite bis 1,00 m.
Dicke über 5 bis 10 cm.
Querneigung 12 v.H. am tiefliegenden und 6 v.H. am
hochliegenden Fahrbahnrand herstellen.
Schälen durch abfräsen.
Schälgut 'auf Bereitstellungsfläche transportieren. ca. 300m.'
Menge: 910,000 m
Leistungsbereichkatalog: 112

**03.01.0002 Boden bzw. Fels lösen, Bankett**
Boden bzw. Fels lösen, Bankett
Boden bzw. Fels aus Abtragsbereichen lösen, laden, transportieren und abladen.
Die Herstellung von Mulden und Gräben wird gesondert vergütet.
Abgerechnet wird nach Abtragsprofilen.
Entsorgen / Verwerten wird gesondert vergütet.
Fläche = Bankett, Breite: 1m
Dicke ca. 20 bis 40 cm
Homogenbereich = B1 bis B2
Aushubmaterial zur weiteren analytischen Beprobung auf Fläche des AG zwischenlagern.
Maximaler Förderweg = ca. 300 m.
Abladung auf Bereitstellungsfläche nach Angaben des AG, siehe Baubeschreibung Punkt 2.5 und 3.6.
Profilgerecht lösen.
Örtliche Vertiefungen, die beim Felsabtrag entstehen, mit geeignetem, nicht frostempfindlichem Boden verfüllen.
Menge: 280,000 m3

**03.01.0003 Längsmarkierung entfernen durchg.Fb.begr.*Breite 0,12 m*a.Asphaltdecksch.*Abf.d. Verw.zuf.**
StL-Nr. 2113100511919001
Längsmarkierung einschl. evtl. Sperrflächenumrandung
entfernen. Abgerechnet wird der entfernte Strich, bei
Doppelstrichen zwei Striche.
Durchgehender Strich als Fahrbahnbegrenzung.
Strichbreite = 0,12 m.
Markierungsstoffart '= Sonstige Markierungsstoffe.'

Auf Asphaltdeckschicht.
Entfernen 'für Erneuerung der Asphaltbefestigung bzw. der Asphaltdeckschicht.'

Abfall aufnehmen und nach Wahl des AN verwerten.
Menge: 1200,000 m
Leistungsbereichkatalog: 131

*Hinweis: Position ist in mehrere Schnitte,*
Position ist in mehrere Schnitte, in beiden Bauabschnitten, aufgeteilt.
Schnitte in Pechhaltigem Asphalt.

**03.01.0004 Asphaltbefestigung trennen Anbauber. längs*schneiden Dicke ü. 12-18 cm**
StL-Nr. 231130381104
Asphaltbefestigung geradlinig trennen.
im Anbaubereich längs zur Fahrbahnachse
Trennen durch Schneiden.
Dicke der Asphaltbefestigung über 12 bis 18 cm.
Menge: 95,000 m
Leistungsbereichkatalog: 113

**03.01.0005 Asphalt fräsen ADS*Asphaltbeton*Tiefe ü.4,5-6 cm Fahrbahn*Unebenheit 6 mm**
StL-Nr. 2311300512401992
Asphalt fräsen und Fräsgut aufnehmen. Anschlusskante
geradlinig auf Frästiefe herstellen. Der Schnittlinienabstand darf maximal 15 mm betragen.
Asphaltdeckschicht.
Asphaltdeckschicht = Asphaltbeton.
Frästiefe über 4,5 bis 6 cm.
Fläche = Fahrbahn.
Breite '= 4,9 m bis 5,8 m.'

Fräsasphalt 'Beim Fräsgut ist nicht von einer
Verwertung im Heißmischverfahren auszugehen.'

Unebenheiten der gefrästen Fläche höchstens 6 mm innerhalb einer 4,00 m langen Messstrecke in Längs- und
Querrichtung.
Menge: 3100,000 m2
Leistungsbereichkatalog: 113

**03.01.0006 Erschwernis infolge Einbauten Erschwer. gesamt*Asphaltbefestig. Hydranten+Schieb**
StL-Nr. 231130781501
Erschwernis infolge Einbauten, Schächten und Straßenabläufen. Abgerechnet wird je Stück Einbauteil.
Erschwernis beim Fräsen, Aufnehmen, Aufsprühen von Bi-
tumenemulsionen sowie Herstellen von Asphaltschichten.
Asphaltbefestigung.
Hydranten und Schieberkappen.
Menge: 10,000 St
Leistungsbereichkatalog: 113

**03.01.0007 Erschwernis infolge Einbauten,**
Erschwernis infolge Einbauten, Schächten und Straßenabläufen. Abgerechnet wird je Stück Einbauteil.
Vergütung einmalig für alle Arbeiten je Einbauteil.
Asphaltbefestigung.
Schächte.
Menge: 3,000 St

**03.01.0008 Erschwernis infolge Einbauten,**
Erschwernis infolge Einbauten, Schächten und Straßenabläufen. Abgerechnet wird je Stück Einbauteil.
Vergütung einmalig für alle Arbeiten je Einbauteil.
Asphaltbefestigung.
Straßenabläufe.
Menge: 6,000 St

*Hinweis: Arbeiten werden in zwei*
Arbeiten werden in zwei Bauabschnitten nacheinander durchgeführt.

**03.01.0009 Pechhaltige Befestigung aufnehmen Fahrbahn Pech beseit. ges.**
Pechhaltige Befestigung von Station 0+482 bis Station 1+077 lösen und aufnehmen. Beschaffenheit nach Unterlagen des AG. Abrechnung erfolgt nach Abtragsprofilen.
Schicht = Pechhaltige Asphaltbefestigung einschließlich Oberflächenbehandlung und des ungebundenen, teerbelasteten Unterbaus.
Dicke = ca. 20 bis 30 cm.
Fläche = Fahrbahn.
Lösen nach Wahl des AN.
Pechhaltiges Fräsgut / Aufbruchgut beseitigen nach Un-
terlagen des AG. Entsorgen wird nicht gesondert vergütet.
Menge: 1900,000 t
Leistungsbereichkatalog: 113

**03.01.0010 Boden bzw. Fels lösen, Fahrbahn**
Boden bzw. Fels lösen, Fahrbahn
Boden bzw. Fels aus Abtragsbereichen lösen, laden, transportieren und abladen.
Die Herstellung von Mulden und Gräben wird gesondert vergütet.
Abgerechnet wird nach Abtragsprofilen.
Entsorgen / Verwerten wird gesondert vergütet.
Fläche = Fahrbahn L483.
Dicke ca. 0 bis 20 cm
Homogenbereich = B1
Aushubmaterial zur weiteren analytischen Beprobung auf Fläche des AG zwischenlagern.
Maximaler Förderweg = ca. 300 m.
Abladung auf Bereitstellungsfläche nach Angaben des AG, siehe Baubeschreibung Punkt 2.5 und 3.6.
Profilgerecht lösen.
Menge: 310,000 m3

*Hinweis: OZ: 03.01.0011. Aushub bis Planum*

**03.01.0011 Boden bzw. Fels lösen, Fahrbahn**
Boden bzw. Fels lösen, Fahrbahn
Boden bzw. Fels aus Abtragsbereichen lösen, laden, transportieren und abladen.
Die Herstellung von Mulden und Gräben wird gesondert vergütet.
Abgerechnet wird nach Abtragsprofilen.
Entsorgen / Verwerten wird gesondert vergütet.
Fläche = Fahrbahn L483.
Aushub bis Planum
Dicke ca. 20 bis 40 cm
Homogenbereich = B2
Aushubmaterial zur weiteren analytischen Beprobung auf Fläche des AG zwischenlagern.
Maximaler Förderweg = ca. 300 m.
Abladung auf Bereitstellungsfläche nach Angaben des AG, siehe Baubeschreibung Punkt 2.5 und 3.6.
Profilgerecht lösen.
Örtliche Vertiefungen im Planum, die beim Felsabtrag entstehen, mit geeignetem, nicht frostempfindlichem Boden verfüllen.
Das Herstellen des Planums wird nicht gesondert vergütet.
Menge: 650,000 m3

*Hinweis: OZ: 03.01.0012. Aushub unter Planum*

**03.01.0012 Boden bzw. Fels lösen, Fahrbahn**
Boden bzw. Fels lösen, Fahrbahn
Boden bzw. Fels aus Abtragsbereichen lösen, laden, transportieren und abladen.
Die Herstellung von Mulden und Gräben wird gesondert vergütet.
Abgerechnet wird nach Abtragsprofilen.
Entsorgen / Verwerten wird gesondert vergütet.
Fläche = Fahrbahn, Gehweg, Muldenrinne und Buswendeschleife.
Mehraushub unterhalb Planum lösen, Dicke ca. 0,30 m bis 0,50 m.
Homogenbereich = B2.
Aushubmaterial zur weiteren analytischen Beprobung auf Lagerplatz des AG zwischenlagern.
Maximaler Förderweg = ca. 300 m.
Abladung auf Bereitstellungsfläche nach Angaben des AG, siehe Baubeschreibung Punkt 2.5 und 3.6.
Profilgerecht lösen.
Örtliche Vertiefungen im Planum, die beim Felsabtrag entstehen, mit geeignetem, nicht frostempfindlichem Boden verfüllen.
Das Herstellen des Planums wird nicht gesondert vergütet.
Menge: 1350,000 m3

**03.01.0013 Unterlage reinigen Asphaltbefestig.*lose Teile aufn. zus. Flächen*selb.aufn.Kehrm.**
StL-Nr. 231130581111
Unterlage reinigen. Anfallendes Kehrgut nach Wahl des
AN verwerten.
Unterlage = Asphaltbefestigung.
Lose Bestandteile von Schadstellen aufnehmen.
Zusammenhängende Teilflächen.
Selbstaufnehmende Kehrmaschine.
Menge: 3100,000 m2
Leistungsbereichkatalog: 113

**03.01.0014 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 3100,000 m2
Leistungsbereichkatalog: 113

#### Abschnitt 03.02 Schichten ohne Bindemittel

**03.02.0001 Material der Körnung 50 - 200 mm**
Material der Körnung 50 - 200 mm als Verdichtungswiderlager einbauen, statisch verdichten.

Das Herstellen des Planums wird nicht gesondert vergütet.

Abrechnung nach Lieferschein.
Menge: 1850,000 t

**03.02.0002 Baustoff für Bodenaustausch einb. Naturgest.0-100mm*Baustoff liefern Abrechng. Auftrag**
StL-Nr. 241063306101
Baustoff für Bodenaustausch profilgerecht
einbauen und verdichten einschließlich ggf. erforderlicher Wasserzugabe. Boden bzw. Fels lösen und verwerten
wird gesondert vergütet.
Baustoff = gebrochenes Naturgestein der Körnung 0 bis
100 mm.
Baustoff nach Unterlagen des AG liefern. Einbaudokumentation nach Unterlagen des AG übergeben.
Abrechnung nach Auftragsprofilen
Menge: 1100,000 m3
Leistungsbereichkatalog: 106

**03.02.0003 Frostschutzschicht herstellen Bk100 bis Bk1,0 URA+Einbaudoku*Abrechng. Auftrag**
StL-Nr. 2411221010991991
Frostschutzschicht herstellen.
In Verkehrsflächen der Belastungsklassen Bk100 bis
Bk1,0, mehrlagig, obere Lage mit Fertiger.
Baustoffgemisch 'güteüberwachtes Baustoffgemisch 0/32
für Frostschutzschicht gemäß TL SoB-StB.'

Umweltrelevante Anforderungen beim Einsatz von Baustoffgemischen einschließlich Einbaudokumentation nach
Unterlagen des AG. Einbaudokumentation übergeben.
Verdichtungsgrad/Verformungsmodul 'DPr mindestens 103
v.H. und Verformungsmodul EV2 auf der Oberfläche mindestens 120 MN/m2.'

Einbaudicke 'ca. 42 cm.'

Abrechnung nach Auftragsprofilen.
Menge: 1400,000 m3
Leistungsbereichkatalog: 112

**03.02.0004 Bankett profilgerecht herstellen Neben Fahrbahn URA+Einbaudoku 12 tief+ 6 hoch**
StL-Nr. 2411270219191999
Bankett gemäß ZTV E-StB profilgerecht herstellen.
Neben Verkehrsfläche Fahrbahn.
Baustoff '= weitgestuftes magmatisches Hartsteinmaterial der Körnung 0/32 mm. Vor Einbau des Materials ist dem AG eine Sieblinie des Materials vorzulegen.
Einbaudicke = 30 cm.'

Umweltrelevante Anforderungen beim Einsatz von Baustoffgemischen einschließlich Einbaudokumentation nach
Unterlagen des AG. Einbaudokumentation übergeben.
Einbau 'breite = bis 1,0 m, rechts und links von der Fahrbahn.
Einbau als untere von zwei Schichten, inklusive Verdichtung.'

Querneigung 12 v.H. am tiefliegenden und 6 v.H. am
hochliegenden Fahrbahnrand.
Einbau '13 cm tiefer als Fahrbahnrand.'

Verformungsmodul '/ Verdichtungsgrad nach Unterlagen des AG (siehe Punkt 3.12.2 der Baubeschreibung).'
Menge: 280,000 m3
Leistungsbereichkatalog: 112

**03.02.0005 Bankett profilgerecht herstellen Neben Fahrbahn URA+Einbaudoku 12 tief+ 6 hoch*3 cm tiefer**
StL-Nr. 2411270219191199
Bankett gemäß ZTV E-StB profilgerecht herstellen.
Neben Verkehrsfläche Fahrbahn.
Baustoff '= magmatisches Hartsteinmaterial der Körnung 0/16 mm mit 20% bindigen Anteilen.
Einbaudicke = bis  max. 10 cm.'

Umweltrelevante Anforderungen beim Einsatz von Baustoffgemischen einschließlich Einbaudokumentation nach
Unterlagen des AG. Einbaudokumentation übergeben.
Einbau 'breite = bis 1,0 m, rechts und links von der Fahrbahn.
Einbau als oberste von zwei Schichten.'

Querneigung 12 v.H. am tiefliegenden und 6 v.H. am
hochliegenden Fahrbahnrand.
Einbau 3 cm tiefer als Fahrbahnrand.
Verformungsmodul '/ Verdichtungsgrad nach Unterlagen des AG (siehe Punkt 3.12.2 der Baubeschreibung).
Saatgut RSM 5.1 ausbringen und einarbeiten.'
Menge: 95,000 m3
Leistungsbereichkatalog: 112

#### Abschnitt 03.03 Asphalt

*Hinweis: Asphalttragschicht wird in zwei*
Asphalttragschicht wird in zwei Bauabschnitte unterteilt.

**03.03.0001 Asphalttragsch. aus AC 32 T N herst Bk1,8-Bk0,3 Bitumen 70/100**
StL-Nr. 23113143191000
Asphalttragschicht aus Asphalttragschichtmischgut
AC 32 T N herstellen. Anlieferung des Asphaltmischguts
in thermoisolierten Transportbehältern.
In Verkehrsflächen der Belastungsklassen Bk1,8 bis
Bk0,3.
Einbau 'in 14,5 cm Dicke. Einbau auf Frostschutzschicht.'

Bindemittel = 70/100.
Menge: 1100,000 t
Leistungsbereichkatalog: 113

*Hinweis: Asphaltdeckschicht wird in zwei*
Asphaltdeckschicht wird in zwei Bauabschnitte unterteilt.

**03.03.0002 Asphaltdecksch. aus AC 8 D N herst.*Dicke 3,5 cm Bitumen 70/100**
StL-Nr. 2311334892199900
Asphaltdeckschicht aus Asphaltbeton für Asphaltdeckschichten AC 8 D N herstellen. Anlieferung des
Asphaltmischguts in thermoisolierten
Transportbehältern.
In Verkehrsflächen 'der Belastungsklasse Bk 1,0'

Einbaudicke = 3,5 cm.
Bindemittel = 70/100.
Grobe Gesteinskörnung 'Kategorie 90/1 mit einem 20%igen Anteil zugelassener Aufhellungsgesteine aus Quarzit oder 30%igem Anteil zugelassener Aufhellungsgesteine aus alpiner Moräne bezogen auf das gesamte Gesteinskörnungsgemisch.'

Grobe Gesteinskörnung = Kategorie PSV '51'

Fremdfüller '= Kalksteinfüller und Calciumhydroxid nach Unterlagen des AG.'
Menge: 3100,000 m2
Leistungsbereichkatalog: 113

**03.03.0003 Abstumpfungsmaßnahme durchführen LFK 1/3*Gestein wie Decke*maschinell**
StL-Nr. 231139521191
Abstumpfungsmaßnahme zur Erhöhung der Anfangsgriffigkeit durch gleichmäßiges Aufbringen und Einwalzen von
Abstreukörnung durchführen. Nicht gebundene Abstreukörnung aufnehmen und nach Wahl des AN verwerten.
Abstreukörnung = Lieferkörnung 1/3.
Aus Gestein wie grobe Gesteinskörnung in Asphaltdeckschicht.
Abstreumenge '= 1 kg/m2.
Abstreufläche = Asphaltdeckschicht'

Maschinell abstreuen.
Menge: 3100,000 m2
Leistungsbereichkatalog: 113

**03.03.0004 Randabdichtung herstellen Abd. 25/55-55 A*zwei Arbeitsgänge über 18-22 cm**
StL-Nr. 231139220126
Flankenfläche des hochliegenden Randes der Asphaltschichten abdichten.
Abdichtung mit 25/55-55 A.
Herstellung in zwei Arbeitsgängen. Zusätzlich je Ausführungsgang auf der horizontalen Fläche zwischen je
zwei Schichten in 10 cm Breite Bindemittel in einer
Menge von mindestens 150 g/m auftragen.
Dicke der abzudichtenden Asphaltbefestigung über 18 bis
22 cm.
Menge: 410,000 m
Leistungsbereichkatalog: 113

#### Abschnitt 03.04 Gehweg Vorarbeiten

**03.04.0001 Asphalt fräsen ADS*Asphaltbeton*Tiefe ü.1-2,5 cm Geh- und Radwege*Breite ü100-150cm**
StL-Nr. 2311300512205490
Asphalt fräsen und Fräsgut aufnehmen. Anschlusskante
geradlinig auf Frästiefe herstellen. Der Schnittlinienabstand darf maximal 15 mm betragen.
Asphaltdeckschicht.
Asphaltdeckschicht = Asphaltbeton.
Frästiefe über 1 bis 2,5 cm.
Fläche = Geh- und Radwege.
Breite der Fläche über 100 bis 150 cm.
Fräsasphalt 'Beim Fräsgut ist nicht von einer
Verwertung im Heißmischverfahren auszugehen.'
Menge: 160,000 m2
Leistungsbereichkatalog: 113

**03.04.0002 Asphalt fräsen ATS Geh- und Radwege*Breite ü100-150cm**
StL-Nr. 2311300530905490
Asphalt fräsen und Fräsgut aufnehmen. Anschlusskante
geradlinig auf Frästiefe herstellen. Der Schnittlinienabstand darf maximal 15 mm betragen.
Asphalttragschicht.
Frästiefe 'über 4 bis 7 cm'

Fläche = Geh- und Radwege.
Breite der Fläche über 100 bis 150 cm.
Fräsasphalt 'Beim Fräsgut ist nicht von einer
Verwertung im Heißmischverfahren auszugehen.'
Menge: 160,000 m2
Leistungsbereichkatalog: 113

**03.04.0003 Asphalt fräsen, keilförmig.**
Asphalt fräsen, keilförmig.
Asphalt fräsen über die gesamte Gehwegbreite zur Herstellung des Übergangsbereich an die neue, höhergelegene Gehwegoberkante.
Asphaltbefestigung aus Asphaltbeton.
Frästiefe von 0 bis 4cm
Länge der Übergangsbereiche bis 3 m.
Breite= über 100 bis 150 cm.
Fräsasphalt ist auf Grund der Inhomogenität der Einzelflächen nicht für eine Wiederverwendung im Heißmischgut geeignet.
Menge: 4,000 m2

**03.04.0004 Asphalt fräsen, keilförmig.**
Asphalt fräsen, keilförmig.
Asphalt fräsen über die gesamte Gehwegbreite zur Herstellung des Übergangsbereich an die neue, höhergelegene Gehwegoberkante.
Asphaltbefestigung aus Asphaltbeton.
Frästiefe von 0 bis 4cm
Länge der Übergangsbereiche 1 bis 3 m.
Breite= ca. 5m
Fräsasphalt ist auf Grund der Inhomogenität der Einzelflächen nicht für eine Wiederverwendung im Heißmischgut geeignet.
Menge: 60,000 m2

**03.04.0005 Erschwernis infolge Einbauten Erschwer. gesamt*Asphaltbefestig. Schächte**
Erschwernis infolge Einbauten, Schächten und Straßenabläufen. Abgerechnet wird je Stück Einbauteil.
Vergütung einmalig für alle Arbeiten je Einbauteil.
Asphaltbefestigung.
Schächte.
Menge: 3,000 St
Leistungsbereichkatalog: 113

**03.04.0006 Erschwernis infolge Einbauten*Asphaltbefestig. Schächte**
Erschwernis infolge Einbauten, Schächten und Straßenabläufen. Abgerechnet wird je Stück Einbauteil.
Vergütung einmalig für alle Arbeiten je Einbauteil.
Asphaltbefestigung.
Schächte.
Menge: 2,000 St
Leistungsbereichkatalog: 113

**03.04.0007 Boden bzw. Fels lösen, Gehweg**
Boden bzw. Fels lösen, Gehweg
Boden bzw. Fels aus Abtragsbereichen lösen, laden, transportieren und abladen.
Die Herstellung von Mulden und Gräben wird gesondert vergütet.
Abgerechnet wird nach Abtragsprofilen.
Entsorgen / Verwerten wird gesondert vergütet.
Fläche = Gehweg.
Breite = ca. 1,30 m
Dicke ca. 20 bis 30 cm
Homogenbereich = B1 - B2
Aushubmaterial zur weiteren analytischen Beprobung auf Fläche des AG zwischenlagern.
Maximaler Förderweg = ca. 300 m.
Abladung auf Bereitstellungsfläche nach Angaben des AG, siehe Baubeschreibung Punkt 2.5 und 3.6.
Profilgerecht lösen.
Menge: 40,000 m3

**03.04.0008 Boden bzw. Fels lösen, Gehweg**
Boden bzw. Fels lösen, Gehweg
Boden bzw. Fels aus Abtragsbereichen lösen, laden, transportieren und abladen.
Die Herstellung von Mulden und Gräben wird gesondert vergütet.
Abgerechnet wird nach Abtragsprofilen.
Entsorgen / Verwerten wird gesondert vergütet.
Fläche = Gehweg.
Breite = ca. 1,30 m
Aushub bis Planum
Dicke ca. 20 bis 30 cm
Homogenbereich = B1 - B2
Aushubmaterial zur weiteren analytischen Beprobung auf Fläche des AG zwischenlagern.
Maximaler Förderweg = ca. 300 m.
Abladung auf Bereitstellungsfläche nach Angaben des AG, siehe Baubeschreibung Punkt 2.5 und 3.6.
Profilgerecht lösen.
Örtliche Vertiefungen im Planum, die beim Felsabtrag entstehen, mit geeignetem, nicht frostempfindlichem Boden verfüllen.
Das Herstellen des Planums wird nicht gesondert vergütet.
Menge: 16,000 m3

#### Abschnitt 03.05 Gehweg Bau

**03.05.0001 Frostschutzschicht herstellen Gehu.Radw. o.F.*0/32 URA+Einbaudoku Abrechng. Auftrag**
Frostschutzschicht herstellen.
In Verkehrsflächen für Geh- und Radwege, ohne
Fertiger.
Baustoffgemisch 0/32.
Umweltrelevante Anforderungen beim Einsatz von Baustoffgemischen einschließlich Einbaudokumentation nach
Unterlagen des AG.
Einbaudicke 30cm, Einbaubreite 130 cm
Abrechnung nach Auftragsprofilen.
Menge: 50,000 m3
Leistungsbereichkatalog: 112

**03.05.0002 Asphalttragsch. aus AC 32 T N herst Geh- und Radwege Bitumen 70/100**
StL-Nr. 23113143291000
Asphalttragschicht aus Asphalttragschichtmischgut
AC 32 T N herstellen. Anlieferung des Asphaltmischguts
in thermoisolierten Transportbehältern.
In Verkehrsflächen für Geh- und Radwege.
Einbau 'in 8 cm Dicke. Einbau auf Frostschutzschicht.'

Bindemittel = 70/100.
Menge: 30,000 t
Leistungsbereichkatalog: 113

**03.05.0003 Unterlage reinigen Asphaltbefestig.*lose Teile aufn. zus. Flächen*selb.aufn.Kehrm.**
StL-Nr. 231130581111
Unterlage reinigen. Anfallendes Kehrgut nach Wahl des
AN verwerten.
Unterlage = Asphaltbefestigung.
Lose Bestandteile von Schadstellen aufnehmen.
Zusammenhängende Teilflächen.
Selbstaufnehmende Kehrmaschine.
Menge: 850,000 m2
Leistungsbereichkatalog: 113

**03.05.0004 Bitumenemulsion aufsprühen Bk1,8-Bk0,3*Asph. ausgemagert Rampenspritzgerät*C40B5-S Menge 300 g/m2**
StL-Nr. 23113063231239
Bitumenemulsion zur Herstellung des Schichtenverbundes
aufsprühen.
Auf Verkehrsflächen der Belastungsklassen Bk1,8 bis
Bk0,3.
Unterlage = Asphaltbefestigung, ausgemagert.
Mit Rampenspritzgerät.
Bindemittel = C40B5-S.
Bindemittelmenge = 300 g/m2.
Vor Einbau 'Asphaltdeckschicht.'
Menge: 850,000 m2
Leistungsbereichkatalog: 113

**03.05.0005 Asphaltdecksch. aus AC 8 D N herst.*Dicke 4 cm Bitumen 70/100**
StL-Nr. 2311334891199900
Asphaltdeckschicht aus Asphaltbeton für Asphaltdeckschichten AC 8 D N herstellen. Anlieferung des
Asphaltmischguts in thermoisolierten
Transportbehältern.
In Verkehrsflächen 'für Geh- und Radwege.'

Einbaudicke = 4 cm.
Bindemittel = 70/100.
Grobe Gesteinskörnung 'Kategorie 90/1 mit einem 20%igen Anteil zugelassener Aufhellungsgesteine aus Quarzit oder 30%igem Anteil zugelassener Aufhellungsgesteine aus alpiner Moräne bezogen auf das gesamte Gesteinskörnungsgemisch.'

Grobe Gesteinskörnung = Kategorie PSV '51'

Fremdfüller '= Kalksteinfüller und Calciumhydroxid nach Unterlagen des AG.'
Menge: 850,000 m2
Leistungsbereichkatalog: 113

#### Abschnitt 03.06 Verwertung / Entsorgung

**03.06.0001 Gefährl. Abfall Baustelle entsorg. 17 05 03**BSF HfW außerh. DepV=DKI*Wahl AN*Kosten Ent. eANV NW n. Unterl. AG**
StL-Nr. 2480254006641101
Gefährlichen Abfall aus Baustelle nach Unterlagen
des AG aufnehmen, laden, zur Entsorgungsanlage
befördern und entsorgen. Abrechnung nach
Wiegenachweisen.
Abfall = Bankettschälgut als Boden und Steine, die
gefährliche Stoffe enthalten.
Abfallschlüsselnummer = 17 05 03*.
Abfall von Bereitstellungsfläche außerhalb der
Baustelle in Haufwerk gelagert laden.
Zuordnungswert DepV = DK I.
Entsorgung nach Wahl des AN.
Die Kosten und Gebühren der Abfallentsorgung und
die Bearbeitung im eANV trägt der AN.
Entsorgungsnachweis nach Unterlagen des AG.
Menge: 300,000 t

**03.06.0002 Nicht gef. Abf. Baustelle entsorg. Bankett 17 05 04*BM-F3 o. BG-F3 BSF HfW außerh.*Wahl AN einr. Verbleib elektr.**
StL-Nr. 2480244008126101
Nicht gefährlichen Abfall aus Aufbruch und Ausbau
nach Unterlagen des AG laden, zur
Entsorgungsanlage befördern und entsorgen.
Abrechnung nach Wiegenachweisen.
Abfall = Bankettschälgut als Boden und Steine mit
Ausnahme derjenigen, die unter 17 05 03* fallen.
Abfallschlüssel = 17 05 04.
Materialklasse nach EBV = BM-F3 oder BG-F3.
Abfall von Bereitstellungsfläche außerhalb der
Baustelle in Haufwerk gelagert laden.
Entsorgung nach Wahl des AN. Kosten der
Abfallentsorgung trägt der AN.
Verbleibsdokumentation nach Unterlagen des AG
führen. Dokumentation und Wiegenachweise nach
Abschluss dem AG elektronisch übergeben.
Menge: 500,000 t

**03.06.0003 Gefährl. Abfall Baustelle entsorg. 17 05 03**BSF HfW außerh. DepV=DKI*Wahl AN*Kosten Ent. eANV NW n. Unterl. AG**
StL-Nr. 2480254001641101
Gefährlichen Abfall aus Baustelle nach Unterlagen
des AG aufnehmen, laden, zur Entsorgungsanlage
befördern und entsorgen. Abrechnung nach
Wiegenachweisen.
Abfall = Bodenaushub als Boden und Steine, die
gefährliche Stoffe enthalten.
Abfallschlüsselnummer = 17 05 03*.
Abfall von Bereitstellungsfläche außerhalb der
Baustelle in Haufwerk gelagert laden.
Zuordnungswert DepV = DK I.
Entsorgung nach Wahl des AN.
Die Kosten und Gebühren der Abfallentsorgung und
die Bearbeitung im eANV trägt der AN.
Entsorgungsnachweis nach Unterlagen des AG.
Menge: 580,000 t

**03.06.0004 Nicht gef. Abf. Baustelle entsorg. Boden 17 05 04*BM-F3 o. BG-F3 BSF HfW außerh.*Wahl AN einr. Verbleib elektr.**
StL-Nr. 2480244007126101
Nicht gefährlichen Abfall aus Aufbruch und Ausbau
nach Unterlagen des AG laden, zur
Entsorgungsanlage befördern und entsorgen.
Abrechnung nach Wiegenachweisen.
Abfall = Bodenaushub als Boden und Steine mit
Ausnahme derjenigen, die unter 17 05 03* fallen.
Abfallschlüssel = 17 05 04.
Materialklasse nach EBV = BM-F3 oder BG-F3.
Abfall von Bereitstellungsfläche außerhalb der
Baustelle in Haufwerk gelagert laden.
Entsorgung nach Wahl des AN. Kosten der
Abfallentsorgung trägt der AN.
Verbleibsdokumentation nach Unterlagen des AG
führen. Dokumentation und Wiegenachweise nach
Abschluss dem AG elektronisch übergeben.
Menge: 3900,000 t

### Bereich 04 BORDE/RINNEN/PFLASTER

#### Abschnitt 04.01 PFLASTER

**04.01.0001 Pflasterdecke mit Pflastersteinen**
Pflasterdecke mit Pflastersteinen aus Beton aufnehmen.
Aufnehmen der Tragschicht wird gesondert vergütet.
Pflasterstein: Pflastersteine aus Beton, 6 bis 8 cm
dick.
Mit Fugenfüllung aus ungebundenem Fugenmaterial.
Bettung aus ungebundenem Bettungsmaterial.
Pflastersteine werden auf Lagerplatz des AG zwischengelagert und wieder verwendet.
Übriges Aufbruchgut nach Wahl des AN verwerten.
Bettungsmaterial zur weiteren analytischen Beprobung
auf Lagerplatz des AG zwischenlagern.
Maximaler Förderweg = ca. 30 m
Abladung auf Zwischenlagerfläche nach Angaben des AG, siehe Baubeschreibung Punkt 2.5 und 3.6.
Menge: 50,000 m2

**04.01.0002 Pflasterdecken-Anpassung herstellen Einzelgr. b0,75m2*Steine Pflasterd.**
StL-Nr. 2311519821
Anpassung der Pflasterdecke an Aussparungen oder Einbauten herstellen. Abgerechnet wird je Stück Einbauteil.
Einzelgröße der Aussparung bzw. Einbauten über 0,50 bis
0,75 m2.
Ausführung mit Steinen der Pflasterdecke. Das Schneiden
der Steine gehört zum Leistungsumfang.
Menge: 1,000 St
Leistungsbereichkatalog: 115

*Hinweis: zu OZ: 04.01.0003. und 04.01.0004.*
zu OZ: 04.01.0003. und 04.01.0004.
Der Lagerplatz ist die Bereitstellungsfläche(Parkplatz Kirche Luthersbrunn)

**04.01.0003 Pflasterd. a. Betonst. d. AG herst. Über-/Zufahrten*Fl. ü. 10-100 m2 Pfl. Lager AG*St.100/200/80 SZ22/LA25*Bett.0/5 30 v. H. Fuge 0/5*Läuferverband**
StL-Nr. 2311511153242221
Pflasterdecke aus Betonsteinen des AG herstellen.
In Überfahrten und Zufahrten.
Einzelflächen über 10,00 bis 100,00 m2.
Pflastersteine vom Lagerplatz nach Unterlagen des AG
aufnehmen und fördern.
Format für Rastermaß = 100/200/80 mm.
Baustoffgemisch für Bettung und Fugen Kategorie
SZ22/LA25.
Bettung aus Baustoffgemisch 0/5, Anteil an Körnung unter 2 mm max. 30 Massenprozent, E CS35, C 90/3.
Fuge mit Baustoffgemisch 0/5, GU, F, E CS35, C 90/3,
Fugenmaterial einarbeiten und einschlämmen, Fugenschluss durch Einfegen und Einschlämmen herstellen.
Steine im Läuferverband verlegen.
Menge: 40,000 m2
Leistungsbereichkatalog: 115

**04.01.0004 Pflasterd. a. Betonst. d. AG herst. Rad- und Gehwege*Flächen ü. 2-10m2 Pfl. Lager AG*St.100/200/80 SZ22/LA25*Bett.0/5 30 v. H. Fuge 0/5*Läuferverband**
StL-Nr. 2311511142242221
Pflasterdecke aus Betonsteinen des AG herstellen.
In Verkehrsflächen für Rad- und Gehwege.
Einzelflächen über 2,00 bis 10,00 m2.
Pflastersteine vom Lagerplatz nach Unterlagen des AG
aufnehmen und fördern.
Format für Rastermaß = 100/200/80 mm.
Baustoffgemisch für Bettung und Fugen Kategorie
SZ22/LA25.
Bettung aus Baustoffgemisch 0/5, Anteil an Körnung unter 2 mm max. 30 Massenprozent, E CS35, C 90/3.
Fuge mit Baustoffgemisch 0/5, GU, F, E CS35, C 90/3,
Fugenmaterial einarbeiten und einschlämmen, Fugenschluss durch Einfegen und Einschlämmen herstellen.
Steine im Läuferverband verlegen.
Menge: 10,000 m2
Leistungsbereichkatalog: 115

#### Abschnitt 04.02 Rinnen

**04.02.0001 Rinne aus Betonformst. aufnehmen Bordrinnenstein*Breite 30-40 cm Fugenmörtel*Fund.bet. ü.10-20 Verwertung AN**
StL-Nr. 23115041231201
Rinne aus Betonformsteinen aufnehmen. Aufbruch der
Tragschicht wird gesondert vergütet.
Art = Bordrinnenstein, Dicke am Bord bis 20 cm.
Breite über 30 bis 40 cm.
Mit Fugenfüllung aus hydraulisch gebundenem Fu-
genmörtel.
Fundament aus Beton/Mörtel, über 10 bis 20 cm dick,
aufbrechen.
Formsteine und Aufbruchgut nach Wahl des AN verwerten.
Menge: 200,000 m
Leistungsbereichkatalog: 115

**04.02.0002 Rinne aus Betonformsteinen herst.*Fundamentbet. XF2 Fuge Typ B**
StL-Nr. 231154419210
Rinne aus Betonformsteinen herstellen.
Formstein '= Rinnenplatte, Breite = 30 cm, Dicke = 10 - 12 cm.'

Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 185,000 m
Leistungsbereichkatalog: 115

**04.02.0003 Rinne aus Betonformsteinen herst.*Fundamentbet. XF2 Fuge Typ B**
StL-Nr. 231154419219
Rinne aus Betonformsteinen herstellen.
Formstein '= Rinnenplatte, Breite = 30 cm, Dicke = 10 - 12 cm.'

Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Radien unter 12,00 m.'
Menge: 15,000 m
Leistungsbereichkatalog: 115

**04.02.0004 Anpassung von Rinnen herstellen Straßenablauf*Rinnenbr.b. 35 cm beidseitig**
StL-Nr. 231154561101
Anpassung von Rinnen an Einbauten herstellen. Das Bearbeiten der Steine gehört zum Leistungsumfang. Abrechnung nach Stück Einbauteil.
Einbauteil = Straßenablauf.
Rinnenbreite bis 35 cm.
Anpassung beidseits des Einbauteils.
Menge: 6,000 St
Leistungsbereichkatalog: 115

#### Abschnitt 04.03 Borde

**04.03.0001 Bordstein aufnehmen. Hochbord Beton alles Verw. AN**
StL-Nr. 23115031190200
Bordstein aufnehmen.
Bordstein = Hoch- und Rundbordstein aus Beton, Breite
bis 18 cm, Höhe bis 30 cm.
Fundament 'aus Beton C20/25, über 15 bis 25 cm dick und Rückenstütze aus Beton aufbrechen.'

Sämtliche Steine und übriges Aufbruchgut nach Wahl des
AN verwerten.
Menge: 200,000 m
Leistungsbereichkatalog: 115

**04.03.0002 Bordstein aus Beton setzen BSt. HB 18x30 cm*an Rinne mit BewF gerader Stein**
StL-Nr. 2311531101001199
Bordstein aus Beton setzen. Breite der Rückenstütze
mind. 15 cm.
Bordstein = HB 18 x 30 cm.
Bordstein mit Bewegungsfugen an Rinne.
Gerader Stein.
Rückenstütze 'bis 10 cm unter Oberkante Bordstein.'

Fundamentbeton 'C 20/25, 20 cm dick herstellen.'
Menge: 200,000 m
Leistungsbereichkatalog: 115

**04.03.0003 Bordstein aus Beton setzen*an Rinne mit BewF gerader Stein**
StL-Nr. 2311531199001199
Bordstein aus Beton setzen. Breite der Rückenstütze
mind. 15 cm.
Bordstein 'Übergangsstein von
Hochbord 180 x 300 auf anstehendes Gelände.'

Bordstein mit Bewegungsfugen an Rinne.
Gerader Stein.
Rückenstütze 'bis 10 cm unter Oberkante Bordstein.'

Fundamentbeton 'C 20/25, 20 cm dick herstellen.'
Menge: 5,000 m
Leistungsbereichkatalog: 115

**04.03.0004 Bordstein aus Beton setzen BSt. HB 18x30 cm*an Rinne mit BewF Halbm. ü. 1-2,5 m**
StL-Nr. 2311531101001499
Bordstein aus Beton setzen. Breite der Rückenstütze
mind. 15 cm.
Bordstein = HB 18 x 30 cm.
Bordstein mit Bewegungsfugen an Rinne.
Kurvenstein, Halbmesser größer 1,00 bis 2,50 m.
Rückenstütze 'bis 10 cm unter Oberkante Bordstein.'

Fundamentbeton 'C 20/25, 20 cm dick herstellen.'
Menge: 10,000 m
Leistungsbereichkatalog: 115

**04.03.0005 Bordstein aus Beton setzen BSt. HB 18x30 cm*an Rinne mit BewF Halbm. bis 1 m**
StL-Nr. 2311531101001599
Bordstein aus Beton setzen. Breite der Rückenstütze
mind. 15 cm.
Bordstein = HB 18 x 30 cm.
Bordstein mit Bewegungsfugen an Rinne.
Kurvenstein, Halbmesser bis 1,00 m.
Rückenstütze 'bis 10 cm unter Oberkante Bordstein.'

Fundamentbeton 'C 20/25, 20 cm dick herstellen.'
Menge: 4,000 m
Leistungsbereichkatalog: 115

**04.03.0006 Bordstein trennen HBSt. 18/30-15/22*BSt.nassschneiden BSt. trennen**
StL-Nr. 231153261101
Bordstein auf Passmaß trennen.
Bordstein aus Beton ca. 18/30 bis 15/22 cm.
Bordstein trennen durch Nassschneiden.
Bordstein quer trennen.
Menge: 15,000 St
Leistungsbereichkatalog: 115

### Bereich 05 AUSSTATTUNG

#### Abschnitt 05.01 Beschilderung

*Hinweis: Verkehrsschilder aus Beschilderung 05.01. sind in BA 1 und 2 aufgeteilt.*

**05.01.0001 Verkehrsschild abbauen Größe bis 1,1 m2*Aufst.Bef.bleibt*neben d. Fahrbahn Stoffe d.Verw.zuf**
Verkehrsschild ggf. mit Aufstellvorrichtung abbauen.
Schildgröße bis 1,1 m2.
Aufstellvorrichtung verbleibt.
Fundament verbleibt.
Schild neben der Fahrbahn.
Abgebaute Stoffe nach Wahl des AN verwerten.
Menge: 10,000 St
Leistungsbereichkatalog: 130

**05.01.0002 Verkehrsschild abbauen Größe bis 1,1 m2*Rohrpf. bis 76,1 Fundament entf.*neben d. Fahrbahn Stoffe d.Verw.zuf*Boden a.Bst.verf.**
StL-Nr. 2113001110051121
Verkehrsschild ggf. mit Aufstellvorrichtung abbauen.
Schildgröße bis 1,1 m2.
Aufstellvorrichtung = Rohrpfosten, DU bis 76,1 mm abbauen.
Fundament entfernen.
Schild neben der Fahrbahn.
Abgebaute Stoffe nach Wahl des AN verwerten.
Fundamentlöcher mit Boden aus dem Baubereich flächenhaft verfüllen und verdichten.
Menge: 2,000 St
Leistungsbereichkatalog: 130

**05.01.0003 Verkehrsschild abbauen Gr.>1,1 b.5 m2*Mast bis 168,3 Fundament entf.*neben d. Fahrbahn Stoffe d.Verw.zuf*Geeig.Boden verf.**
StL-Nr. 2113001120151122
Verkehrsschild ggf. mit Aufstellvorrichtung abbauen.
Schildgröße über 1,1 m2 bis 5 m2.
Aufstellvorrichtung = Mast, DU bis 168,3 mm abbauen.
Fundament entfernen.
Schild neben der Fahrbahn.
Abgebaute Stoffe nach Wahl des AN verwerten.
Fundamentlöcher mit geeignetem Boden des AN verfüllen
und verdichten.
Menge: 1,000 St
Leistungsbereichkatalog: 130

**05.01.0004 Rohrpfosten aufstellen Länge>3000-3500mm*R.St. 76,1/2,0 mm mit Erdanker Ortb.0,4/0,4/0,8*Aushub i.Bst.vert Preisänd. Pfosten**
StL-Nr. 2113030252109711
Rohrpfosten mit Abdeckkappe für Verkehrsschild aufstellen einschl. anfallenden Aushubarbeiten. Stahlteile
feuerverzinkt. Umgebende Fläche entsprechend dem früheren Zustand herstellen.
Pfostenlänge = über 3000 mm bis 3500 mm.
Rohr = Stahl 76,1/2,0 mm.
Pfosten mit biegesteifem Erdanker aus Rundstahl, ca.
250 mm vom unteren Rohrende.
Aufstellung 'in Boden/Homogenbereich B1, B2'

Fundament aus Ortbeton  C 12/15 0,40/0,40, Tiefe 0,80 m
herstellen.
Überschüssigen Aushub innerhalb der Baustelle flächenhaft verteilen.
Bei Änderung der Pfostenlänge verändert sich der Einheitspreis im Verhältnis zur ausgeschriebenen Pfostenlänge. Basislänge für die Abrechnung ist bei Mehrlängen
die maximal, bei Minderlängen die minimal ausgeschriebene Pfostenlänge.
Menge: 1,000 St
Leistungsbereichkatalog: 130

**05.01.0005 Rohrpfosten aufstellen Länge>3500-4000mm*R.St. 76,1/2,0 mm mit Erdanker Ortb.0,4/0,4/0,8*Aushub i.Bst.vert Preisänd. Pfosten**
StL-Nr. 2113030262109711
Rohrpfosten mit Abdeckkappe für Verkehrsschild aufstellen einschl. anfallenden Aushubarbeiten. Stahlteile
feuerverzinkt. Umgebende Fläche entsprechend dem früheren Zustand herstellen.
Pfostenlänge = über 3500 mm bis 4000 mm.
Rohr = Stahl 76,1/2,0 mm.
Pfosten mit biegesteifem Erdanker aus Rundstahl, ca.
250 mm vom unteren Rohrende.
Aufstellung 'in Boden/Homogenbereich B1, B2'

Fundament aus Ortbeton  C 12/15 0,40/0,40, Tiefe 0,80 m
herstellen.
Überschüssigen Aushub innerhalb der Baustelle flächenhaft verteilen.
Bei Änderung der Pfostenlänge verändert sich der Einheitspreis im Verhältnis zur ausgeschriebenen Pfostenlänge. Basislänge für die Abrechnung ist bei Mehrlängen
die maximal, bei Minderlängen die minimal ausgeschriebene Pfostenlänge.
Menge: 3,000 St
Leistungsbereichkatalog: 130

**05.01.0006 Unbewehrten Beton herstellen Fundament X0*Mit Schalung*Abr. Frischbeton**
Bewehrten Beton nach Unterlagen des AG herstellen.
Beton für Fundament.
Druckfestigkeitsklasse C 30/37
Expositionsklasse X0.
Statik ist vorzulegen. Bewehrung nach Statik. Beton einschließlich Schalung und Bewehrung herstellen. Schalung vorhalten und beseitigen.
Bewehrung liefern wird nicht gesondert vergütet.
Abgerechnet wird die eingebaute Frischbetonmenge.
Menge: 1,600 m3
Leistungsbereichkatalog: 118

**05.01.0007 Gabelständer aufstellen Statik gepr.vorl.*Länge>3000-3500mm m.Fußpl.+Korb+Gew*Fundam. ges.verg. Fußpl.unterfütt.*Preisänd.Gabelst.**
Gabelständer aus Stahl, feuerverzinkt mit Abdeckkappen
nach statischen und konstruktiven Erfordernissen für
Verkehrsschild aufstellen. Schild nach Unterlagen des
AG.(B4.2 Sonstige Anlagen: B4.2 Anlage_14)
Statische Berechnung erstellen und in geprüfter Form
vorlegen.
Länge über 3000 mm bis 3500 mm.
Gabelständer mit Fußplatte und Ankerkorb. Gewindestücke
und Muttern aus nicht rostendem Stahl Werkstoff Nr.
1.4401.
Auf Fundament aufstellen. Fundament wird gesondert vergütet.
Fußplatte mit schwindfreiem, wasserdichtem Reaktionsharzmörtel unterfüttern.
Bei Änderung der Gabelständerlänge verändert sich der
Einheitspreis im Verhältnis zur ausgeschriebenen Gabelständerlänge. Basislänge für die Abrechnung ist bei
Mehrlängen die maximal, bei Minderlängen die minimal
ausgeschriebene Gabelständerlänge.
Menge: 2,000 St
Leistungsbereichkatalog: 130

**05.01.0008 Großflächigen Wegweiser anbringen Ausf.zeichnung*3 mm profilverst. Folie RA 2*Größe > 4,5-5 m2 Alu-Klemmschelle*UK Schild unt.2 m**
StL-Nr. 2113011611020711
Großflächigen Wegweiser nach Unterlagen des AG entsprechend statischen und konstruktiven Erfordernissen an
Aufstellvorrichtung anbringen.
Maßstäbliche Ausführungszeichnung herstellen.
Schild = 3 mm dick, profilverstärkt.
Mit retroreflektierender Folie der Klasse RA 2.
Größe über 4,5 m2 bis 5 m2.
Befestigung mit Aluminium-Klemmschellen. Verschraubung
aus nicht rostendem Stahl mind. der Stahlsorte A 2.
Anbringung neben der Fahrbahn. Unterkante des Schildes
unter 2,00 m über der Verkehrsfläche.
Menge: 1,000 St
Leistungsbereichkatalog: 130

**05.01.0009 Verkehrsschild anbringen*Größe 2 einseitig*Folie RA 2 Profilverstärkt*Edelst.Klemmsch. UK Schild ab 2 m**
StL-Nr. 2113010199212342
Verkehrsschild nach Unterlagen des AG anbringen.
Schild '274-50'

Größe 2.
Einseitig.
Mit retroreflektierender Folie der Klasse RA 2.
Schild = profilverstärkt.
Befestigung mit Edelstahl-Klemmschelle. Verschraubung
aus nicht rostendem Stahl mind. der Stahlsorte A 2.
Anbringung neben der Fahrbahn. Unterkante des Schildes
ab 2,00 m über der Verkehrsfläche.
Menge: 1,000 St
Leistungsbereichkatalog: 130

**05.01.0010 Verkehrsschild anbringen*Größe 2 einseitig*Folie RA 2 Profilverstärkt*Edelst.Klemmsch. UK Schild ab 2 m**
StL-Nr. 2113010199212342
Verkehrsschild nach Unterlagen des AG anbringen.
Schild '133-10'

Größe 2.
Einseitig.
Mit retroreflektierender Folie der Klasse RA 2.
Schild = profilverstärkt.
Befestigung mit Edelstahl-Klemmschelle. Verschraubung
aus nicht rostendem Stahl mind. der Stahlsorte A 2.
Anbringung neben der Fahrbahn. Unterkante des Schildes
ab 2,00 m über der Verkehrsfläche.
Menge: 2,000 St
Leistungsbereichkatalog: 130

**05.01.0011 Verkehrsschild anbringen*Größe 2 einseitig*Folie RA 2 Profilverstärkt*Edelst.Klemmsch. UK Schild ab 2 m**
StL-Nr. 2113010199212342
Verkehrsschild nach Unterlagen des AG anbringen.
Schild '314-10'

Größe 2.
Einseitig.
Mit retroreflektierender Folie der Klasse RA 2.
Schild = profilverstärkt.
Befestigung mit Edelstahl-Klemmschelle. Verschraubung
aus nicht rostendem Stahl mind. der Stahlsorte A 2.
Anbringung neben der Fahrbahn. Unterkante des Schildes
ab 2,00 m über der Verkehrsfläche.
Menge: 2,000 St
Leistungsbereichkatalog: 130

**05.01.0012 Verkehrsschild anbringen*Größe 2 einseitig*Folie RA 2 Profilverstärkt*Edelst.Klemmsch. UK Schild ab 2 m**
StL-Nr. 2113010199212342
Verkehrsschild nach Unterlagen des AG anbringen.
Schild '1010-58'

Größe 2.
Einseitig.
Mit retroreflektierender Folie der Klasse RA 2.
Schild = profilverstärkt.
Befestigung mit Edelstahl-Klemmschelle. Verschraubung
aus nicht rostendem Stahl mind. der Stahlsorte A 2.
Anbringung neben der Fahrbahn. Unterkante des Schildes
ab 2,00 m über der Verkehrsfläche.
Menge: 2,000 St
Leistungsbereichkatalog: 130

**05.01.0013 Verkehrsschild anbringen*Größe 2 einseitig*Folie RA 2 Profilverstärkt*Edelst.Klemmsch. UK Schild ab 2 m**
StL-Nr. 2113010199212342
Verkehrsschild nach Unterlagen des AG anbringen.
Schild '267'

Größe 2.
Einseitig.
Mit retroreflektierender Folie der Klasse RA 2.
Schild = profilverstärkt.
Befestigung mit Edelstahl-Klemmschelle. Verschraubung
aus nicht rostendem Stahl mind. der Stahlsorte A 2.
Anbringung neben der Fahrbahn. Unterkante des Schildes
ab 2,00 m über der Verkehrsfläche.
Menge: 2,000 St
Leistungsbereichkatalog: 130

**05.01.0014 Verkehrsschild anbringen*Größe 2 einseitig*Folie RA 2 Profilverstärkt*Edelst.Klemmsch. UK Schild ab 2 m**
StL-Nr. 2113010199212342
Verkehrsschild nach Unterlagen des AG anbringen.
Schild '220-10'

Größe 2.
Einseitig.
Mit retroreflektierender Folie der Klasse RA 2.
Schild = profilverstärkt.
Befestigung mit Edelstahl-Klemmschelle. Verschraubung
aus nicht rostendem Stahl mind. der Stahlsorte A 2.
Anbringung neben der Fahrbahn. Unterkante des Schildes
ab 2,00 m über der Verkehrsfläche.
Menge: 1,000 St
Leistungsbereichkatalog: 130

*Hinweis: Ortstafel in Baubeschreibung*
Ortstafel in Baubeschreibung 1.1.8.3 Beschilderung abgebildet.

**05.01.0015 Verkehrsschild anbringen Z310-40 doppelseitig*Folie RA 3 3 mm dick*Rohrr. Plan III UK Schild unt.2 m**
StL-Nr. 2113010125923281
Verkehrsschild nach Unterlagen des AG anbringen.
Schild = Zeichen 310-40.
Größe '600 x 900 mm'

Doppelseitig.
Mit retroreflektierender Folie der Klasse RA 3.
Schild = flach, 3 mm dick.
Befestigung in Rohrrahmen nach IVZ-Norm, Standardplan
III. Verschraubung aus nicht rostendem Stahl mind. der
Stahlsorte A 2.
Anbringung neben der Fahrbahn. Unterkante des Schildes
unter 2,00 m über der Verkehrsfläche.
Menge: 1,000 St
Leistungsbereichkatalog: 130

#### Abschnitt 05.02 Leitpfosten

**05.02.0001 Leitpfosten abbauen Absch.L-Pf.Einsch*erf. Erdarbeiten Abbauteil verwert**
StL-Nr. 211290576101
Leitpfosten abbauen.
Abbauteil = Abscherleitpfosten einschließlich Stahleinschlaghalterung.
Erforderliche Erdarbeiten ausführen. Vorhandene Pfostenlöcher entsprechend der sie umgebenden Fläche
schließen.
Abbauteile nach Wahl des AN verwerten.
Menge: 8,000 St
Leistungsbereichkatalog: 129

**05.02.0002 Leitpfosten liefern Leitpf.selbstaufr*m.Rohrausst. 3mm Ausst.volle Länge*Refl.beids. weiß Typ R2, Kl. 2*St.einschl.sockel**
StL-Nr. 2112940762614001
Leitpfosten aus Niederdruckpolyäthylen (PE-HD) liefern
und abladen. Lieferort nach Unterlagen des AG. Alle
Stahlteile feuerverzinkt.
Leitpfosten, selbstaufrichtend, Länge 1,05 m.
Mit Rohraussteifung, Wanddicke 3 mm.
Aussteifung auf volle Länge.
Retroreflektoren beidseitig, weiß.
Retroreflektoren Typklasse R2, Klasse 2.
Stahleinschlagsockel, feuerverzinkt.
Menge: 8,000 St
Leistungsbereichkatalog: 129

**05.02.0003 Leitpfosten aufstellen Leitpf.selbstaufr*m.Rohrausst. 3mm Ausst.volle Länge*Refl.beids. weiß Typ R2, Kl. 2*St.einschl.sockel HB 1**
StL-Nr. 2112940362614011
Leitpfosten aus Niederdruckpolyäthylen (PE-HD) aufstellen.
Leitpfosten, selbstaufrichtend, Länge 1,05 m.
Mit Rohraussteifung, Wanddicke 3 mm.
Aussteifung auf voller Länge.
Retroreflektoren beidseitig, weiß.
Retroreflektoren Typklasse R2, Klasse 2.
Stahleinschlagsockel, feuerverzinkt.
Leitpfosten in Boden, Homogenbereich HB 1 - FRS. Erforderliche Erdarbeiten ausführen, die die Pfosten umgebende Fläche wieder herstellen, überschüssigen Boden
flächenhaft verteilen.
Menge: 8,000 St
Leistungsbereichkatalog: 129

#### Abschnitt 05.03 Markierung

**05.03.0001 Markierungsfläche reinigen Saugkehrwagen**
StL-Nr. 2113111002
Fläche für Markierung reinigen. Kehrgut aufnehmen und
nach Wahl des AN verwerten. Abgerechnet wird die zu
markierende Fläche. Bei Pfeil, Buchstabe, Ziffer, Verkehrsschild, und Piktogramm ergibt sich die Fläche aus
dem kleinsten umschließenden Rechteck.
Reinigung mit Saugkehrwagen.
Menge: 145,000 m2
Leistungsbereichkatalog: 131

**05.03.0002 Längsmarkierung Typ I herstellen durchg.Fb.begr.*Breite 0,12 m mit Vormarkierung*mehrkomp. Farbe*mind. P 5**
StL-Nr. 2113140511129299
Längsmarkierung Typ I einschl. evtl. Sperrflächenumrandung als endgültige Markierung herstellen. Abgerechnet
wird der markierte Strich, bei Doppelstrichen zwei
Striche.
Durchgehend als Fahrbahnbegrenzung.
Strichbreite = 0,12 m.
Strich mit Vormarkierung.
Markierungssystem aus mehrkomponentiger lösemittelarmer
Farbe (High-Solid).
Schichtdicke 'mit einer Gesamtdicke von 0,8 mm
in zwei Arbeitsgängen zu je 0,4 mm, jeweils mit
Nachstreumitteln, auftragen. Der erste Arbeitsgang ist entgegen der Fahrtrichtung, der zweite Arbeitsgang in Fahrtrichtung auszuführen.'

Verkehrsklasse mindestens P 5.
Markierung auf 'neu hergestellter Asphaltdeckschicht AC 8 DN.'
Menge: 1200,000 m
Leistungsbereichkatalog: 131

**05.03.0003 Quermarkierung Typ I herstellen Wartelinie*mit Vormarkierung mehrkomp. Farbe mind. P 5**
StL-Nr. 21131210212929
Quermarkierung Typ I als Verkehrsfreigabemarkierung
herstellen. Abgerechnet wird der markierte Strich.
Markierung = Wartelinie.
Strich mit Vormarkierung.
Markierungssystem aus mehrkomponentiger lösemittelarmer
Farbe (High-Solid).
Schichtdicke 'mit einer Gesamtdicke von 0,8 mm
in zwei Arbeitsgängen zu je 0,4 mm, jeweils mit
Nachstreumitteln, auftragen. Der erste Arbeitsgang ist entgegen der Fahrtrichtung, der zweite Arbeitsgang in Fahrtrichtung auszuführen.'

Verkehrsklasse mindestens P 5.
Markierung auf 'neu hergestellter Asphaltdeckschicht AC 8 DN.'
Menge: 12,000 m
Leistungsbereichkatalog: 131
